# Specification (GAEB 90, DA81)
Currency: EUR

## Bill of quantities
Date: 19.10.23

**1.0 GEZE F 1200+ System**
Drive system for inward opening turn-and-tilt /
bottom-hung windows for daily ventilation and exhaust.
Drive system consisting of a drive unit, the F 1200+
and the F 1200 turn-and-tilt hardware. Automated
tilted position to opening width of 180 mm without
chain and manual opening in turning position.

In disconnected mode, mechanical emergency locking and
unlocking is possible.
Drive with integrated operating element and handle
function for motorisation of the associated hardware.

The number of horizontal/vertical central locking
systems depends on the closing force of the leaf.

Application
Leaf dimensions: ........  mm width

  (min. 750 mm - max. 2400 mm)

  ........ mm height
(with vertical operation by F 1200+ min.980 mm - max.
3500 mm)
(with horizontal operation by F 1200+ 750 mm - max.
3500 mm)
Opening width with tilt opening: 180 mm
Leaf weight:  max. 200 kg
(corresponding application diagram can be found in
the installation drawing)
Quantity: 0.000 Stk

**1.1 GEZE F 1200 turn-and-tilt hardware**
Turn-and-tilt hardware
Cranked turn-and-tilt hardware for convenient and
simple operation of large and heavy aluminium windows.
The hardware consists of a surface-mounted hinge side
and a concealed central locking mechanism.

Hardware properties
Usable in aluminium profile systems Schüco, Hueck,
Wicona with the following hardware chamber dimensions:
Leaf groove:  21 mm
Frame groove:  14 mm
Groove depth push rod:  6.5 mm
Rebate space:  16 mm

Hardware design
Colour hinge side:  (  ) EV1 / (  ) according to RAL
Type of installation / installation position:
(  ) DIN R / (  ) DIN L
Quantity: 0.000 Stk

**1.2 GEZE F 1200+ drive**
Ventilation drive for automation of inward opening
turn-and-tilt and bottom-hung windows. Usable only
with F 1200 hardware

Functions:
- Electrical locking and unlocking of the hardware in
  real time with manual turn function plus motorised
  tilt ventilation for the ventilation mode of tilt
  and turn and bottom-hung windows with variable
  adjustment.
- The high quality aluminium drive unit serves as an
  ergonomic handle element with manual operation in
  the turning position.
- Use of the turning position can either be
  completely deactivated, or enabled for authorised
  persons only.
- Automatic mode enables extremely quiet-running
  operation.
- Operating unit with capacitive control keys with
  LED backlight enables intuitive operation with
  recommended actions and so prevents misuse by the
  user.
- An LED status display shows the opening indication,
  the operating mode as well as warnings in the event
  of misuse.
- Precise control of the operating field by means of
  proximity sensor to identify when the user is
  approaching or moving away, and brightness sensor
  to adjust the ambient brightness.
- In disconnected mode, the drive can be moved by
  means of mechanical emergency unlocking.

Application
Designed for the GEZE F 1200 tilt and turn hardware
for leaf heights up to 3.5 m with a maximum leaf
weight of up to 200 k (note special groove geometry
and application diagrams for the hardware).
Opening width with tilt opening: 180 mm

Activation
Manual operation via integrated operating field on the
drive and integration in the building automation in
conjunction with GEZE IQ box KNX possible.

Installation
The drive unit can be installed both vertically and
horizontally.
A cable transition from the frame to the leaf can be
designed as divisible line transition.

Pinch protection
Up to protection class 3 according to the Machinery
Directive EC/42/2006 without additional sensors thanks
to reduced closing speed. In conjunction with GEZE IQ
box Safety and suitable sensors, protection up to
class 4 is possible (according to safety analysis).

Technical data
Supply voltage: 24 V DC / ± 10 %
Current consumption: max. 2.5 A
Duty rating: ED 30 %
Power consumption: 60 W
Ambient temperature: -5 °C to +70 °C
Unlocking time: < 4 s
Sound pressure level: < 38 dbA (automatic mode)
Speed (tilt) automatic operation 11 mm/s on main
closing edge
Speed (tilt) manual up to 32 mm/s on main closing edge

Housing
IP rating: IP 40
Housing: aluminium
Dimensions: 506 x 53 x 45 mm (W x H x D)
Installation position: ( ) vertical / ( ) horizontal
Surface: anodised EV1
Colour: ( ) EV1 / ( ) according to RAL..........
Side cap: ( ) RAL 7012 / ( ) according to RAL......

Version
Type of installation / installation position: (  ) DIN
R / (  ) DIN L
Turn function:
(  ) enabled
(  ) mechanical turn block (key)
(  ) software-controlled turn block
Quantity: 0.000 Stk

**1.3 Cable transition**
Concealed cable transition in the rebate space for
power supply of the window drives. Cable transition
with detachable connection.

Application
To provide power supply to drives that are mounted on
the window leaf
Leaf and frame installation

Version
(  ) Cable transition 4 m / 6 m
(  ) Cable transition 2 m / 3 m
Quantity: 0.000 Stk

**1.4 Power supply - NT 6.25 A - 24 V HS power supply**
Power supply for top hat rail mounting and to supply
24 V drives and control units.

Technical data
Output voltage: 24 V DC
Operating voltage: 230 V +/- 10%
Output current: max. 6.25 A
IP rating: IP20

Version
Top hat rail housing: grey
Size W x H x D [mm]: 72 x 95 x 66.5
Material: plastic
Quantity: 0.000 Stk

**1.5 Surface-mounted housing**
Housing for surface-mounted installation of top hat
rail components such as power supplies or control
units. With integrated 35 mm top hat rail for devices
with a max. of 7 division units (18 mm).

Technical data
IP rating: IP 40
Cable routing surface-mounted or flush-mounted

Version
Size W x H x D [mm]: approx. 193 x 130 x 82
Colour: white
Suitable for cascading
Material: plastic
Quantity: 0.000 Stk

**1.6 Building automation and control system for ventilation control incl. software application - natural night-time cooling**
Compact building automation and control system for
control cabinet installation.

Powerful building automation controller for
standardized KNX communication protocol, configurable
logic blocks (such as basic mathematical functions,
shutter and blind control based on the position of the
sun, temperature control).

Functions
· Custom scenes can be created
· Up to 1,000 KNX group addresses-data points can be
  created per project
· Up to 62 users can be created in the user
  administration
· Visualisation function for PCs with Windows®
  operating system or mobile devices (iOS and
  Android, up to max. 10 devices at the same time)
· KNX interface function to be able to operate the
  ETS project remotely
· The visualisation interface allows for the display
  of all window statuses and room values
· Incl. natural ventilation software application
· KNX based ventilation regulation for motorised
  windows centrally within the building and
  individually for each room
· Individual activation of climate zones (up to 64
  scenes)

Timed ventilation
Different times can be set for each climate zone, such
as impact and continuous ventilation and flushing with
fresh air.

Night-time ventilation
During non-occupied times to reduce energy consumption
(of the activated cooling system).
Indoor air quality
Needs-based ventilation CO2-based, with adjustable
threshold values.

Central activation
Central closing commands at set times and based on the
weather for defined groups of windows. The user can
override the regulation.

User interface
Different views can be set up on the user interface by
room or by building. States for room conditions (CO2
and temperature values), statuses of window elements
and if applicable shade systems and heaters

Installation
Mounted on DIN rail for control cabinet installation

Technical data
KNX Medium: TP256
Rated voltage: DC 24 to 30 V
Power consumption: 4 W
IP communication: Ethernet 10/100 BaseT (10/100 Mbit/s)
Supported protocols: DHCP, AutoIP, TCP/IP, UDP/IP

Connections
IP: 2 x sockets RJ45
KNX: connection and branch terminal
Ambient temperature: 0 °C to +45 °C

Incl. device power supply, system housing for control
cabinet installation and assembly accessories

Planning service GEZE KNX ventilation control natural
night-time cooling
Quantity: 0.000 Stk

**1.7 IQ box KNX**
For connection of the window drives of the GEZE IQ
windowdrive series to the KNX building system for
intelligent natural ventilation.

The IQ box KNX is compatible with the following GEZE
window drives from software version 3.0:
· E 250 NT spindle drive
· Slimchain chain drive
· Powerchain chain drive
· Power lock locking drive
· F 1200+

Activation of the connected drives (position in %,
speed in %) as well as feedback on the current
position and window status (closed / open / opening
/closing / position) is implemented by the KNX
building bus.
Ventilation functions gap ventilation and timed
ventilation must be guaranteed without further
controls.

Technical data
Supply voltage 24 V DC,+-25 %, SELV
Max. current drives 6 A
Induced current intake to KNX-bus 5 mA
Induced current intake to 24 V  25 mA
IP rating / protection class IP 20 protection class III
Ambient temperature 5 °C .. +70 °C
Connection cross-section 24 V & drive 1.5 mm²
Connection cross-section push button 0.5 mm²
Max. overall length of drive cable 15 m
Dimensions of flush-mounted housing (UP) 50 mm x 45 mm
x 19 mm
Dimensions of top hat rail housing (HS) 98 mm x 62 mm
x 18 mm
(2 DU)

Housing version
(  ) Flush-mounted housing IQ Box KNX UP
(  ) Top hat rail housing IQ-Box KNX HS
Quantity: 0.000 Stk

**1.8 KNX power supply USB**
USB connection for bus access. Planning service GEZE
KNX power supply
Quantity: 0.000 Stk

**1.9 KNX bus line / area coupler**
Planning service GEZE KNX bus line/area coupler

Properties
· Can be used as a line amplifier
· With integrated bus coupler
· With 2 yellow data traffic LEDs for higher and
  lower-level bus lines
· With green operating LED, red programming LED and
  red diagnostic LED
· With programming key and red programming LED bus
  connection via terminal
· Line connection via terminal
Quantity: 0.000 Stk

**2.0 CO2 / temperature sensor climate zone**
The KNX Touch sensor measures the CO2 concentration,
temperature and humidity in the room and calculates
the dew point. The interior sensor can receive
external values such as temperature, humidity and CO2
concentration via the bus and process them with its
own data to obtain overall values (mixed values or
room average).
The KNX Touch has two touch push buttons that can be
used to change the room temperature (target
temperature), to switch between operating modes or as
freely programmable bus buttons.
Integrated PI controllers control the ventilation
(according to CO2 concentration and humidity) and a
heating/cooling system (according to the temperature).
The integrated display shows the device's own values
and data received via the bus (such as the date and
time).
The housing has a frame for the switch series used in
the building, allowing it to blend in seamlessly with
the interior fittings.
Note: frame on site

Planning service GEZE CO2 / temperature sensor climate
zone
Quantity: 0.000 Stk

**2.1 KNX weather station**
Functions
· Brightness measurement (current light intensity)
· Wind measurement
· Precipitation detection
· Exterior temperature
· GPS receiver
· Sun position detection
· Shade detection
· Weekly and calendar timer

Planning service GEZE KNX weather station
Quantity: 0.000 Stk

**2.2 IQ box Safety HS**
TÜV-tested safety switching device for protection of
the main and secondary closing edges of power-operated
windows, hatches and skylights etc. in combination
with safety edges and/or non-contact
sensors.TÜV-certification in accordance with the
Machinery Directive 2006/42/EC. One IQ box Safety is
needed per window. If danger is detected by the
sensors, the power-operated window stops or reverses
the movement and prevents the risk of injury.

Properties
· Fulfils the highest protection class specifications
  for power-operated windows according to the risk
  assessment performed in accordance with Machinery
  Directive 2006/42/EC (protection class 4)
· For natural ventilation (24V power supply, KNX, IQ
  gear) and/or smoke and heat extraction systems
  (SHEV control unit)
· DIP switch for (de)activating the sensor inputs.
· Adjustment to the parameters with ST 220 service
  terminal possible
· Top hat rail housing with plug-in terminals for
  easy wiring
· Integrated push button for closing windows manually
  during servicing

Connection possibilities
IQ box Safety is compatible with the GEZE IQ
windowdrive window drives (24 V DC) from software
version V3.2:
· E 250 NT spindle drive (also in smoke and heat
  extraction opening and locking systems)
· Slimchain chain drive
· Powerchain chain drive
· Power lock locking drive
· F1200+ from software version 1.0
Pre-set inputs for non-contact sensors, e.g. GC 339 or
GC 342
Pre-set inputs for safety edges (terminating resistor
from 4.5 k to 22 kOhm)

Technical data
Supply voltage  24 V DC, +25 %
Max. current drives  10 A
Ambient temperature  -5 °C  +70 °C
Max. connection cross-section  2.5 mm²
Max. length of the line to the drive  50 m
Max. sensor line length  see technical data of the
respective sensor
Dimensions of top hat rail casing (HxDxW) 90 mm x 60
mm x 35 mm (2 division units)

Certification
TÜV, EN ISO 13849-1:2016-06 and DIN EN ISO
134849-2:2013-02; Safety of machinery - Safety-related
parts of control systems

Note
In accordance with Machinery Directive 2006/42/EC a
risk assessment must be prepared for power-operated
windows. The GEZE safety analysis for power-operated
windows can serve as a guide for the risk analysis.
These specifications determine the necessary
protection class of the window and the definition of
the protective measures. As the types of window and
installation and the structural features of the
buildings vary greatly, it is always advisable to
undertake a feasibility study beforehand (especially
in the case of retrofitting)
Quantity: 0.000 Stk

**2.3 Sensors for protection (optional position)**
Safety edges and/or non-contact sensors for protection
of the main and secondary closing edges on the window

 Definition of the window to be protected
 (  ) Inward opening
 (  ) Turn-and-tilt window
 (  ) Bottom-hung window
 (  ) Side-hung window
other types of leaf available on request

·....mm width
·....mm height
·....mm installation height
·....mm opening width
Quantity: 0.000 Stk

**2.4 GEZE GC 342 laser scanner (optional position)**
Self-monitored laser scanner to protect the main and
secondary closing edges of the window.

Technical data
IP rating IP54
max. detection area 4 m (diagonal)
Min. installation height 2500 mm
Max. installation height 3870 mm

Version
(  ) outside
(  ) inside
(  ) stainless steel colour
(  ) black
(  ) white

Protective cover to protect the laser scanner against
interferences
(  ) stainless steel colour
(  ) black
(  ) acc. to RAL

and/or
Quantity: 0.000 Stk

**2.5 GEZE GC 339 active infrared light curtain (optional position)**
Self-monitored light curtain to protect the main and
secondary closing edges of the window.

Technical data
IP rating IP54
Detection area (for installation height 2.2 m) up to
2.2 x 0.35 m (W x D)
10 adjustable light curtain configurations
Min. installation height 2000 mm
Max. installation height 3000 mm

Version
(  ) outside
(  ) inside

Version
( ) stainless steel colour
( ) black
( ) white

and/or
Quantity: 0.000 Stk

**2.6 Safety edges (optional position)**
Safety edges to protect the main and secondary closing
edges of the window. Terminating resistor between 4.5
k and 22 k Ohms for use with IQ box Safety.

Dimensions of the window ..
Number of safety edges per window ..
Length(s) of the safety edge(s) ..
Quantity: 0.000 Stk

**2.7 Delivery and installation**
Delivery, installation and commissioning by plant
fitters or service partner. Safety analysis,
instruction of the operator as to how the system works
and handing over of the documentation.
Annual maintenance and technical inspection by an
expert authorised by the manufacturer incl.
documentation of the inspection in an inspection book.
Quantity: 0.000 Stk

**2.8 Project management service flat rate**
This item contains general project management work
necessary to plan the system offered here.
This includes planning and project management of the
offered subsection.
In addition, this item contains coordination work
between the installation partner / planner and GEZE
GmbH.
Furthermore, it includes preparation of technical
specifications which describe the version based on the
coordination.
Flat daily rate

If in-person services are required for project
management purposes, this will be calculated
separately, plus travel expenses and per diem rates.
Quantity: 0.000 Stk

**2.9 Natural night-time cooling climate zone control service**
- Parameter setting for a climate zone according to
  the operator/planner specifications in accordance
  with the requirements specification
- Integration of the affected drives per climate zone
- Integration of the affected sensors per climate zone
- Creation of max. 3 scenes per climate zone (such as
  daytime regulation, night-time cooling, impact
  ventilation during break times)
Additional scenes can be created for an additional fee
(calculated according to actual work performed)
Quantity: 0.000 Stk

**3.0 KNX parameter setting service**
KNX programming of KNX components delivered by GEZE
GmbH according to previously agreed specifications of
the planner / operator.
Max. 100 KNX components IQ box KNX and max. 30 KNX
sensors piece
Including creation of documentation from ETS5 and
including labelling KNX components (physic. address)
Quantity: 0.000 Stk

**3.1 Data point transfer parameter setting service**
Gateway KNX -> BACnet on site
KNX programming transfer of BMS data points max. 500
KNX data points
Quantity: 0.000 Stk

**3.2 KNX ventilation control service**
Programming of ventilation control in consideration of
interior and exterior values for temperature, CO2,
wind, rain (max. 500 data points)
Quantity: 0.000 Stk

**3.3 Housing pre-wiring service**
Pre-wiring of the housing per climate zone / room:
· Wiring of power supply with IQ box KNX, IQ box
  Safety or KNX switching actuator
Quantity: 0.000 Stk

**3.4 On-site commissioning service**
Commissioning of KNX components (no installation,
which must be completed on site in advance!).
Commissioning of the GEZE natural night-time cooling
application incl. setting the climate zones.

Flat daily rate
(xx) daily rates are suggested; calculated by actual
work performed.
Quantity: 0.000 Stk

VAT %: 19.00
